# Katholische Universität Eichstätt
Angebotsaufforderung (GAEB DA XML 3.3, DA83)
Projekt: 685 KUE - Kath. Uni. Eichstätt
Währung: EUR
Erstellt mit: CaliforniaX by G&W Software AG, CaliforniaX V25.1.01, 20.01.2026

## L E I S T U N G S V E R Z E I C H N I S
L E I S T U N G S V E R Z E I C H N I S

Leistung:
BA1-2  130 LOSE MÖBLIERUNG LOS 2

Projekt-Nr.:
KUEI

Bauvorhaben:
Generalsanierung Kollegiengebäude Kath. Universität Eichstätt-Ingolstadt

Bauort:
Ostenstrasse 26
85072 Eichstätt

Bauherr:
Katholische Universität Eichstätt-Ingolstadt
Abteilung III Facility Management
Kapuzinergasse 2
85072 Eichstätt

## Objektbeschreibung
Objektbeschreibung

I  Historie

Die Kollegiengebäude A-E entstanden von 1960 bis 1965 in Zusammenarbeit mit dem Architekten Josef Elfinger und dem seinerzeit neu gegründeten Bischöflichen Bauamt unter der Leitung von Karljosef Schattner.
Die Kollegiengebäude gruppieren sich um einen campusartigen Innenhof, bilden aber zugleich zur Ostenstrasse und zum Hofgarten hin sorgfältig komponierte Außenräume: einen Eingangshof, der vom Niveau der Ostenstrasse über eine Freitreppe zur tiefer gelegenen Ebene des Hofgartens vermittelt. Ein zweiter Hof, der für Theateraufführungen genutzt wird, bindet den angrenzenden Barockgarten in sein Kulissenbild mit ein. Das Herzstück der Kollegiengebäude bildet der `grüne´ Campus, der durch seine Raumkanten begrenzt wird im Wechsel mit den freizügigen Blickachsen zur ehemaligen Sommerresidenz aus dem 18. Jhdt. und dem ursprünglich von Josef Effner gestalteten Hofgarten mit den von Gabrieli und Pedetti ergänzten Pavillonbauten im Westen. Der Prospekt in der Altmühlaue mit dem gegenüberliegenden Hangrücken im Süden und der einmaligen Flusslandschaft lassen diesen zu einem unverwechselbaren Ort werden.  Das nach Osten hin quer liegende KGB (Sog. Kunstbau) grenzt den Campus zur Universitätsallee mit seinem in den letzten Jahren stark gewachsenem Durchgangsverkehr zu einer der wenigen Brücken über die Altmühl ab.
1978 wurden die Kollegiengebäude um den sogenannten Dozentenbau parallel zum Kunsttrakt erweitert. Bei diesem Eingriff wurde die Ostfassade entfernt, zugunsten eines inneren, zweigeschossig offenen, Erschließungsflures. Die Stärkung dieses östlichen `Rückens´ war also bereits in den 70er Jahren von den Entwurfsverfassern als vertretbar eingestuft worden.
Im Süden öffnete sich ursprünglich der Campus in seiner vollen Breite zur Altmühlaue hin. Mitte der 1980-er Jahre konnte jedoch die Mensa der Universität den stetig steigenden Studentenzahlen nicht mehr genügen, so dass ein Neubau erforderlich wurde. Die neue Mensa schließt nun die Campusanlage entlang ihrer Südflanke zu den Altmühlauen hin kompositorisch ab. Die sorgfältige Abwägung des Öffnungsmaßes am Campus hat zu einer differenzierten Höhenstaffelung von Cafeteria und Mensa geführt, um ein Optimum an Durchsicht zu erreichen.
Seit Sommer 2018 stehen die sogenannten Kollegiengebäude der ehemalige Pädagogische Hochschule - das Erstlingswerk von Karljosef Schattner – einzeln und als Gruppe unter Denkmalschutz.

II  Projektbeschreibung und Planungsvorgaben

Aufgrund der zwischenzeitlich mehr als 50-jährigen Nutzungsdauer sind Sanierungsmaßnahmen in größerem Umfang an den fünf großen Kollegiengebäuden und deren Verbindungsbauten sowie dem ehemaligen Hausmeisterhaus an der Ostenstraße unumgänglich. Ergänzend zur baukonstruktiven Ertüchtigung müssen erhebliche Mängel der Gebäude in Sachen Brandschutz, Energieeinsparung und Barrierefreiheit beseitigt werden.

## Baubeschreibung
Generalsanierung der Kollegiengebäude in Eichstätt

Auftraggeber:  Katholische Universität Eichstätt-Ingolstadt
Projektsteuerung:  Hitzler Ingenieure, München
Architekten:  Diezinger Architekten GmbH, Eichstätt

Realisierung in Bauphasen

Das Realisierungskonzept sieht folgenden Ablauf vor:
In einer Vorabmaßnahme müssen zu Beginn Interimsflächen bereitgestellt werden (Vorabmaßnahme), um Platz für ausweichende Seminar- und Büroflächen zu schaffen.
In Bauphase 1 wird mit der Sanierung des Seminarbaus (KGA) einschließlich der zentralen Technikzentrale und dem Verbindungsbaus zum KGD und KGB, dem Umbau des Sportbaus (KGC) zu einem Fachgebäude für Kunst und der Sanierung des ehemaligen Hausmeisterhauses (O28) begonnen.
Nach Fertigstellung von KGC kann der Fachbereich Kunst aus dem KGB umziehen. Die restlichen Nutzungen aus dem KGB, die in Seminar- und Büroräumen untergebracht sind, können in Folge die dafür freigewordenen Interimsflächen beziehen.
In Bauphase 2 erfolgt die Generalsanierung der Aula KGD, des KGB inklusive Aufstockung der beiden Gebäudeteile des KGB. Nach Fertigstellung von KGB kann der Fachbereich Musik aus dem KGE umziehen.

Erläuterung Generalsanierung Kollegiengebäude KGA inkl. Verbindungsbau zu KGD&KGB

Das längs zur Ostenstraße situierte 4-geschossige Kollegiengebäude A, auch Seminarbau genannt, bildet als Hauptgebäude den Auftakt zu dem Areal der Kollegiengebäude und schließt zugleich den Hauptcampus der Universität nach Norden hin ab.
Die Nutzung des Gebäudes als Verwaltungs- und Seminargebäude bleibt erhalten. Die Eingriffe im Seminarbau belaufen sich hauptsächlich auf Generalsanierungsmaßnahmen und Maßnahmen zur Umsetzung der Brandschutzanforderungen und der Barrierefreiheit.
Erläuterung Generalsanierung Kollegiengebäude KGB

Das längs zur Universitätsallee situierte 2-geschossige Kollegiengebäude B schließt den Hauptcampus der Universität nach Osten hin ab. Es besteht aus zwei um ein Geschoss zueinander versetzt angeordneten Gebäudeteilen: dem ehemaligen Kunstbau im Westen und dem Dozentenbau im Osten. Das 1. OG befindet sich auf einer Ebene.
Das Gebäudes soll als Verwaltungs-, Seminar- und Laborübungsgebäude genutzt werden. Die Eingriffe im Bestand belaufen sich auf Generalsanierungsmaßnahmen, Maßnahmen zur Erneuerung der technischen Standards in Laborräumen, Umnutzung von Werkstatträume in Seminarräumen, Maßnahmen zur Umsetzung der Brandschutzanforderungen und der Barrierefreiheit und Maßnahmen zur statischen Ertüchtigung bestehender Tragwerke für die  Gebäudeaufstockung
Erläuterung Generalsanierung Kollegiengebäude KGC inkl. angrenzendem Trafohaus

Das quer zur Universitätsallee situierte 3-geschossige Kollegiengebäude C wurde als Sportbau mit zusätzlichem Lernschwimmbecken im EG konzipiert und errichtet. Die Nutzung des Schwimmbeckens wurde bereits Anfang der 90-er Jahre aufgegeben. Der gesamte Fachbereich Kunst wird in das Gebäude integriert. Hierfür sind tiefgreifende Umstrukturierungsmaßnahmen rund um die Sporthalle erforderlich.
Die Eingriffe im übrigen Bestand belaufen sich auf Generalsanierungsmaßnahmen, Maßnahmen zur Schaffung neuer Werkstatt-, Maschinen-, Seminar- und Büroräume sowie Maßnahmen zur Umsetzung der Brandschutzanforderungen und der Barrierefreiheit.

Erläuterung Generalsanierung Kollegiengebäude KGD (Aula)

Im 2-geschossigen Kollegiengebäude D befindet sich die Aula der Universität. Zum Hofgarten ausgerichtet flankiert das Gebäude im Süden den Eingangshof zum Universitätscampus.
Die Nutzung des Gebäudes als Aula bleibt erhalten. Jedoch wird der Schwerpunkt einer Hörsaalnutzung mit fester Bestuhlung in Richtung flexible Nutzung für variable Veranstaltungen, wie Theater und Konzerte der Universität, Vorträge, Tagungen und Kongresse aber auch für Prüfungen verlagert. Die Eingriffe belaufen sich somit nicht nur auf Generalsanierungsmaßnahmen und Maßnahmen zur Umsetzung der Brandschutzanforderungen und der Barrierefreiheit, sondern auch zur Verbesserung der klimatischen (Gewährleistung des erforderlichen Luftwechsels nach aktuellen Standards) und akustischen Bedingungen und der Funktionalität, was Möblierung der Aula und Nutzung der Bühne betrifft.

Erläuterung Generalsanierung Kollegiengebäude KGE inkl. Verbindungsbau zum KGD

Das 3-geschossige Kollegiengebäude E, auch als Musikbau bezeichnet, schließt den Campus im Süd-Westen zum Hofgarten ab.
Die Nutzung des Gebäudes als Seminar und Bürobau wird beibehalten, allerdings werden die für den Fachbereich Musik genutzten Räume in den B-Bau verlagert. Die Eingriffe belaufen sich hauptsächlich auf Generalsanierungsmaßnahmen, Maßnahmen zur Änderung der räumlichen Struktur im EG und Maßnahmen zur Umsetzung der Brandschutzanforderungen und der Barrierefreiheit.

Erläuterung Generalsanierung Gebäude Ostenstraße 28 (O28)

Das 1-geschossige Gebäude O28 (ehem. Hausmeisterhaus)  mit angegliedertem Innenhof, flankiert den Zugang von der Ostenstraße zum Eingangshof.
Die Nutzung des Gebäudes als Poststelle und Campusservice wird beibehalten. Die Eingriffe belaufen sich hauptsächlich auf Generalsanierungsmaßnahmen und Maßnahmen zur Umsetzung der Brandschutzanforderungen und der
Barrierefreiheit.

## Allgemeine Vorbemerkungen
Allgemeine Vorbemerkungen

Die in den nachfolgend beschriebenen Positionen aufgeführten Leistungen sind gemäß der "ZTV",
sowie den Vorbemerkungen und den vorgestellten technischen Beschreibungen auszuführen.
Alle Positionen sind als komplette, in sich geschlossene und voll funktionsfähige Leistungen anzubieten.

Notwendig erscheinende Änderungen oder Ergänzungen sind mit einer entsprechenden Begründung schriftlich
dem Angebot beizufügen.

## Kurzbeschreibung Leistungsumfang
Kurzbeschreibung Leistungsumfang

Der Umfang dieser Ausschreibung umfasst die  Lieferung und den Aufbau der losen Möblierung Los 02

Der Bieter übernimmt mit Auftragserteilung die Verpflichtung, die bezeichneten Leistungen mängelfrei,
funktionsgerecht, rechtzeitig, den anerkannten Regeln der Baukunst und Technik, den öffentlichen Bestimmungen
und dem in der nachfolgenden Ausschreibung festgelegten Leistungsumfang zu errichten.

1.  Art und Umfang der Leistungen

Die angebotenen Einzelpreise verstehen sich als Festpreise.
Die angebotenen Produkte müssen in einer geeigneten Schutzhülle verpackt sein. Die Lieferung der Produkte hat
frei Verwendungsstelle im Gebäude (Aufstellungsort/Büroraum) einschließlich der Beseitigung, Rücknahme
und Entsorgung des anfallenden Verpackungsmaterials zu erfolgen. Die gebrauchsfertige Aufstellung
erfolgt nach den, dem Auftragnehmer übergebenen Möblierungsplänen. Die Flächen sind gereinigt zu verlassen.

Die angegebenen Preise beinhalten ebenso alle Kosten für Nebenleistungen wie Auslösung, Fahrt-, Zehr- und Wegegelder, Lohnzulagen, Über- und Sonntagsstunden. Nachforderungen des Bieters wegen gestiegener Kosten sind
ausgeschlossen.

Kalkulationsgrundlage sind die genannten Mengen. Evtl. geringe Abweichungen dieser Mengen nach oben bzw. unten berechtigen den Bieter nicht zur Preiskorrektur der Einzelstücke.

2.  Anforderungen an Qualität, Umweltschutz und Arbeitssicherheit

Die Katholische Universität Eichstätt ist EMAS zertifiziert. (EMAS (Eco-Management and Audit Scheme) ist ein
freiwilliges Umweltmanagementsystem der Europäischen Union, das Unternehmen und Organisationen dabei
unterstützt, ihre Umweltleistung kontinuierlich zu verbessern. Es basiert auf der ISO 14001, geht aber in einigen
Bereichen darüber hinaus und verlangt eine transparente Umweltberichterstattung.)

Der Produkthersteller muss über ein offiziell installiertes und strukturell integriertes Qualitätsmanagement-System
nach ISO 9001:2015 in Verbindung mit einem Umweltmanagement-System nach ISO 14001:2015 verfügen.

Die Anforderungen aus dem Arbeitsschutzmanagement ISO 45001:2018 und dem Energiemanagement-System
nach ISO 50001:2018 müssen erfüllt werden.

Die gesamte Produktpalette muss dem Leitfaden für die Gestaltung von Bildschirm- und Büroarbeitsplätzen
– DGUV Informationen 215-410 entsprechen. Dieser Leitfaden konkretisiert die sicherheitstechnischen,
arbeitsmedizinischen, ergonomischen und arbeitspsychologischen Anforderungen für die Gestaltung
und den Betrieb von Bildschirm- und Büroarbeitsplätzen.
Weiterhin ist die DGUV Information 215-441 – Büroraumplanung einzuhalten.

3.  Anforderungen an die Programme

Die angebotenen Einrichtungselemente müssen grundsätzlich Bestandteile eines funktional und ergonomisch
gestalteten Serienprogramms sein, das sich in der Praxis bewährt hat. Eine Referenzliste von Objekten, die mit
qualitativ und technisch gleichwertigen Einrichtungssystemen (möglichst mit dem angebotenen Programm)
ausgestattet sind, wird gefordert. Die beschriebenen Programme müssen im Design aufeinander abgestimmt sein.
Sie müssen in Abmessungen, Materialien, Farben und Gestaltungsmerkmalen übereinstimmen. Die volle Eignung f
ür die genormten und im Büro üblichen Arbeitsmittel darf nicht eingeschränkt sein. Die Programme müssen
montagefreundlich sein, so dass äußere und innere Bauelemente auch nachträglich leicht und ohne großen
Montageaufwand durch hauseigenes Personal variiert oder ausgetauscht werden können. Es muss sich um
ein Organisationsmöbelsystem handeln, das eine volle innere und äußere Wandelbarkeit ermöglicht und sich
an die wechselnden Anforderungen an einen Arbeitsplatz anpassen lässt. Es gilt besonders als vereinbart, dass
auch bei technischen Veränderungen die Kompatibilität des Gesamtsystems erhalten bleibt.

Der Auftraggeber erwartet vom Auftragnehmer eine technische Beschreibung seiner Produkte, aus der die Erfüllung der gestellten Anforderungen ersichtlich ist. Abweichungen des Bieters von der Ausschreibung sind in jedem Fall
gesondert aufzuführen. 

## Termine
Termine

Die Leistungen des AN werden im Zuge der Hauptmaßnahme mit folgenden Eckdaten durchgeführt.

Ausführung  Bauabschnitt 1:

- Möblierung KGC  September / Oktober 2026
- Möblierung KGA:  September / Oktober 2026
- Möblierung O28:  Juni 2026

Ausführung  Bauabschnitt 2:

- Möblierung KGD  März / April 2028
- Möblierung KGE:  Juni / Juli 2028
- Möblierung KGB  September / Oktober 2028

## Anlagenverzeichnis
Anlagenverzeichnis
Die nachstehend aufgeführten Unterlagen sind als Grundlage zur Kalkulation zu beachten.

Pläne
-  Baustelleneinrichtungsplan

KGA

Grundrisse / Übersichten
KUE_A_KGA_AR_GR_00_599-KGA I GR EG I 1-50
KUE_A_KGA_AR_GR_01_599-KGA I GR OG1 I 1_50
KUE_A_KGA_AR_GR_02_599-KGA I GR OG2 I 1-50
KUE_A_KGA_AR_GR_03_599-KGA I GR OG3 I 1-50

KGB

Grundrisse / Übersichten
KUE_A_KGB_AR_GR_00_599-KGB I GR EG-Ausstattung I 1_50
KUE_A_KGB_AR_GR_01_599-KGB I GR 1.OG-Ausstattung I M 1_50
KUE_A_KGB_AR_GR_02_599-KGB I GR 2.OG-Ausstattung I M 1_50
KUE_A_KGB_AR_GR_03_599-KGB I GR 3.OG-Ausstattung I M 1_50

KGC

Grundrisse / Übersichten
KUE_A_KGC_AR_GR_00_599-KGC I GR EG-Ausstattung I 1_50
KUE_A_KGC_AR_GR_01_599-KGC I GR 1.OG-Ausstattung I 1_50
KUE_A_KGC_AR_GR_02_599-KGC I GR 2.OG-Ausstattung I 1_50

KGE

Grundrisse / Übersichten
KUE_A_KGE_AR_GR_00_599-KGE I GR EG-Ausstattung I M 1_50
KUE_A_KGE_AR_GR_01_599-KGE I GR 1.OG-Ausstattung I M 1_50
KUE_A_KGE_AR_GR_02_599-KGE I GR 2.OG-Ausstattung I M 1_50

O28

Grundrisse / Übersichten
KUE_A_O28_AR_GR_EG_599_O28 I Grundriss EG I 1_50

Alle Gebäude

Listen
250801_KUE_ Los1_2
250801_KUE_ Los3_4

## WBVB: Weiteres besondere Vertragsbedingungen

## 1. Baustrom / Bauwasser
1. Baustrom / Bauwasser
1.1 Die Anschlussstellen für Bauwasser und Baustrom werden bauseitig hergerichtet und sind auf dem Baustelleneinrichtungsplan dargestellt. Die Herstellung der Bauwasser- und Baustromleitungen von den Anschlussstellen bis zum Einsatzort mit unternehmereigenen Versorgungsleitungen, sowie die ordnungsgemäße Ableitung von Abwasser ist Sache des AN und ist in die EP Baustelleneinrichtung einzurechnen. Der Auf- und Abbau darf nur mit Zustimmung der Bauleitung AG erfolgen. Auf- und Ab- und Umbau sowie Vorhaltung und Wartung ist Nebenleistung und wird nicht gesondert vergütet. Bauwasser darf nicht unkontrolliert entweichen. Abwasser ist ordnungsgemäß in die Abwasseranschlussstelle laut Baustelleneinrichtungsplan einzuleiten. Baustrom: die einschlägigen VDE-Vorschriften und technischen Anschlussbedingungen des Stromversorgers sind einzuhalten.

## 2. Beleuchtung
2. Beleuchtung
2.1 Durch den AG ist für die Dauer der Bauzeit eine Beleuchtung für die Baustelleneinrichtungsflächen sowie für die Verkehrsflächen innerhalb und außerhalb des Gebäudes gewährleistet. Eine Arbeitsplatzbeleuchtung wird vom AG nicht eingerichtet. Die ausreichende Beleuchtung der Arbeitsbereiche des AN ist vom AN einzurichten und zu betreiben.

## 3. UVV / SiGeKo
3. UVV / SiGeKo
3.1 Der Sicherheits- und Gesundheitsschutzplan liegt bei der Bauleitung auf und ist mit seinen Aussagen für alle am Bau beteiligten Firmen und Personen verbindlich. Der AN ist verpflichtet, den Auftrag so auszuführen, dass das Gesetz über technische Arbeitsmittel, die maßgeblichen Unfallverhütungsvorschriften, andere Arbeitsschutzvorschriften sowie im Übrigen die „allgemeinen anerkannten sicherheitstechnischen und arbeitsmedizinischen Regeln“ beachtet werden. Diese Verpflichtung ist ein Teil des Vertrages.
Wird diese Regelung nicht beachtet, gilt die Leistung als nicht ordnungsgemäß erfüllt. Schadenersatzansprüche wegen sich daraus ergebenden Folgen bleiben vorbehalten.

3.2 Gefährdungsbeurteilung / Unterweisung / Sicherheitsfachkraft: der AN hat auf Verlangen des Koordinators eine Gefährdungsbeurteilung (ArbschG § 5,6) zur Einsicht und Abstimmung vorzulegen. Erstmalig auf der Baustelle eingesetztes Personal ist vor Beginn der Arbeiten durch ihren Aufsichtsführenden zu unterweisen.

## 4. Verantwortung des AN
4. Verantwortung des AN
4.1 Der AN hat zur Verhütung von Arbeitsunfällen gemäß BGV A1§2(1) Einrichtungen, Anordnungen und Maßnahmen zu treffen, die den Bestimmungen der BGV A1, den sonst geltenden UVVs und im Übrigen den allgemein anerkannten sicherheitstechnischen und arbeitsmedizinischen Regeln entsprechen. Jeder AN ist dafür verantwortlich, dass seine auf der Baustelle tätigen Bauleiter, bzw. Aufsichtsführenden einschließlich seiner Subunternehmer, Kenntnis über diese Baustellenverordnung, sowie die einschlägigen Arbeitsschutz- und Unfallverhütungsvorschriften haben. Stellt der AN Mängel fest, sind diese unverzüglich dem Koordinator zu melden und es ist auf deren Abstellung hinzuwirken. Nimmt der AN trotz erkennbarer Mängel seine Arbeit auf, ist er zur Mängelbeseitigung verpflichtet.

## 5. Persönliche Schutzausrüstung
5. Persönliche Schutzausrüstung
5.1 Auf der Baustelle ist grundsätzlich die erforderliche Schutzausrüstung wie Schutzhelme, Schutzschuhe, Hand- Augen und Gehörschutz nach Maßgabe der BGV C22 u UVV Bauarbeiten zu tragen. Der AN hat deren Benutzung sicherzustellen. Zuwiderhandelnde Personen können nach einmaliger Verwarnung von der Baustelle gewiesen werden.

## 6. Alkohol- und Rauchverbot
6. Alkohol- und Rauchverbot
6.1 Auf dem Gelände der Baustelle besteht Alkohol- und Rauchverbot. Der AN und seine Vertreter haben Personen, bei denen der begründete Verdacht auf Alkoholeinfluss besteht, unverzüglich von der Baustelle zu verweisen. Ebenso sind Personen, welche das Rauchverbot missachten von der Baustelle zu verweisen.

## 7. Erste Hilfe
7. Erste Hilfe
7.1 Anforderungen nach der Arbeitsstättenverordnung und BGV A5 (Ersthelfer, Erstversorgung) hat der AN zu erfüllen. Die Ersthelfer sind zu benennen.

## 8. Brand- und Explosionsschutz
8. Brand- und Explosionsschutz
Bei feuergefährlichen Arbeiten sind durch den AN Feuerlöscher (Anzahl nach DIN EN 3 und DIN 14406 Teil1) bereitzustellen. Zusätzlich ist brennbares Material aus dem Gefahrenbereich zu entfernen oder abzudecken. In feuergefährdeten Bereichen gilt absolutes Rauchverbot. Schweiß-, Schneid-, Schleif- und Aufheizarbeiten bedürfen in der Regel besonderer Sicherheitsmaßnahmen und einer schriftlichen Genehmigung in Form eines Schweißerlaubnisscheins, mit genauen Angaben über die zu treffenden Schutzmaßnahmen. Der AN hat seine Beschäftigten im Gebrauch der Löscheinrichtungen vertraut zu machen.

## I. ZTV: Zusätzliche technische Vertragsbedingungen

## 1. Kalkulationshinweis
1. Kalkulationshinweis
1.1 Die Zusätzlichen Technischen Vertragsbedingungen (ZTV) stellen den Qualitäts- und Leistungsumfang fest,
der für alle Leistungspositionen gilt und grundsätzlich in die jeweiligen Einheitspreise einzurechnen ist,
auch wenn dies nachstehend in den einzelnen Punkten,  bzw. in den einzelnen Positionen nicht mehr
gesondert erwähnt wird und auch keine gesonderten Positionen hierfür vorgesehen sind.

1.2 Auch wenn in Positionen im Besonderen auf einzelne Punkte der ZTV hingewiesen wird, so behalten auch
nicht erwähnte relevante Punkte deren Gültigkeit.
Ebenso kann aus einer besonderen Erwähnung in einzelnen Punkten der ZTV wie "ist in den EP einzurechnen
" kein Rückschluss gezogen werden, dass andere Punkte der ZTV ohne diese besonderen Erwähnung
nicht in die EP einzukalkulieren sind.

1.3 Die ZTV entbinden den AN nicht von der Beachtung und Einhaltung allgemeingültiger und ohnehin zu erfüllender Bestimmungen und Vorschriften sowie anerkannten Regeln der Technik.

## 2. Widerspruch Langtext zu Kurztext
2. Widerspruch Langtext zu Kurztext
Bei eventuell fehlender Übereinstimmung (Widerspruch) zwischen Langtext und Kurztext
gilt in jedem Fall nur der Langtext der Leistungsbeschreibung.

## 3. Transporte
3. Transporte
Vor Angebotsabgabe sind durch den AN sämtliche Transport- und Fahrwege zur bzw. von der Baustelle
verantwortlich zu prüfen. Alle eventuellen Erschwernisse des Transportes sind mit den EP abgegolten.

Die Verteilung der Möblierung erfolgt entsprechend der Planung durch manuellen Transport (vertragen)
vom Punkt der Anlieferung bis zum Aufstellort über Treppenhäuser und Flure in die einzelnen Etagen:

-  Kollegiengebäude A  EG - 3. OG
-  Kollegiengebäude B  EG - 3. OG
-  Kollegiengebäude C  EG - 2. OG
-  Kollegiengebäude D  EG - 1. OG
-  Kollegiengebäude E  EG - 2. OG
-  Kollegiengebäude O28  EG

Die vorhandenen Aufzüge sind reine Personenaufzüge und stehen für Mobiliartransporte nicht zur
Verfügung.

Die Entfernung ist entsprechend der vorliegenden Planung durch den AN zu ermitteln und in die EP einzukalkulieren.
Eine gesonderte Vergütung für das vertragen des Mobiliar erfolgt nicht.

Das Aufstellen von Möbelliften und Nutzen von Fenstern- bzw. Fenstertüren als Einbringöffnung
ist nur in Abstimmung des Standortes und mit Zustimmung der OÜ zugelassen.

Die Kosten für Transporte sind in jedem Fall in die Einheitspreise einzurechnen.
Eine gesonderte Vergütung erfolgt nicht.

Bei Beschädigungen an Wänden, Decken, Türen, Böden etc. werden die Schadensbeseitigungskosten
dem Verursacher in Abzug gebracht.

## 4. Ausführungsablauf
4.  Ausführungsablauf
Größere zeitliche Unterbrechungen sind gem. Terminplan nicht geplant.
Erforderliche  Abstimmungen mit anderen Ausbau- und Installationsgewerken und ggf. erforderliche kleinere
Verzögerungen für die Anlieferung der Möbel sind einzukalkulieren.

Liefertermine sind zwingend mit der OÜ abzustimmen und genehmigen zu lassen.

Mehraufwand für Anlieferungen, die ohne Abstimmung und Genehmigung der OÜ durchgeführt werden,
(wie z.B. Zwischeneinlagerungen, zusätzlicher Transportaufwand) gehen grundsätzlich zu Lasten des AN

## 5. Bestell-Listen des AN
5.  Bestell-Listen des AN
Für sämtliche Leistungen sind unmittelbar nach Auftragserteilung Bestell-Listen unter Auflistung aller
gestalterisch relevanten Ausstattungen zu fertigen und dem AG 2-fach zur Genehmigung vorzulegen.

Die Unterlagen des AN sind dem AG bis 2 Wochen nach Auftragserteilung in 2-facher Ausfertigung
zur Freigabe vorzulegen.

Für den Freigabevorgang des AG ist eine Frist von 1 Woche einzuplanen.

Die Fertigung darf ausnahmslos nur nach freigegebenen Bestell-Listen erfolgen.

Der Aufwand ist in die Einheitspreise einzurechnen und wird nicht gesondert vergütet.

## 6. Materialien / Fabrikate
6. Materialien / Fabrikate
Für die Werkstoffe dürfen nur Markenerzeugnisse verwendet werden, die einer laufenden Gütekontrolle
durch Materialprüfungsanstalten unterliegen. Die Verarbeitungsvorschriften der Hersteller der jeweiligen
Erzeugnisse sind einzuhalten. Für alle angebotenen Fabrikate gelten die Hersteller- und Einbauvorschriften
im vollen Umfang. An allen Anlagen muss eine GS-Kennzeichnung vorhanden sein.

Unmittelbar nach Angebotsabgabe sind auf Verlangen des AG alle notwendigen Produktdatenblätter
der angebotenen Erzeugnisse abzugeben. Es ist dem Bieter freigestellt diese bereits mit dem Angebot abzugeben.

Prüfzeugnisse, Zulassungsbescheide und Nachweise sind spätestens 12 Werktage vor Ausführungsbeginn
der Objektüberwachung des AG unaufgefordert zu übergeben.

Übereinstimmungserklärungen sind umgehend nach Fertigstellung der entsprechenden Teilleistungen
der Objektüberwachung des AG unaufgeforderte zu übergeben.

## 7. Bemusterung
7. Bemusterung
Auf Verlangen des Auftraggebers sind unmittelbar nach Auftragserteilung alle Möbel, Oberflächen und Griffe
zu bemustern und dem AG / Architekten zur Freigabe vorzulegen.

Der Termin zur Bemusterung soll auch in Bezug auf Lieferfristen nicht länger als 6 Wochen
nach Auftragserteilung erfolgen

Die Fertigung / Lieferung darf erst nach erfolgter Freigabe durch den AG / Architekten erfolgen.

Der Aufwand für die Bemusterung ist in die Einheitspreise einzukalkulieren; eine gesonderte Vergütung
hierfür erfolgt nicht.

## 8. Allgemeine Anforderungen
8. Allgemeine Anforderungen
Sämtliche eingesetzte Holzprodukte müssen nach FSC, PEFC oder gleichwertig zertifiziert sein oder die
für das jeweilige Herkunftsland geltenden Kriterien des FSC oder PEFC einzeln erfüllen sowie bezüglich des
Formaldehyd-Emissionsverhalten überprüft worden sein.
Das Emissionspotential für das oberflächenfertige Produkt darf max. 0,05 ppm aufweisen.
Auf Verlangen des AG ist der Nachweis durch entsprechende Prüfzeugnisse und Bescheinigungen nach
LGA-Schadstoffprüfung oder nach RAL UZ 38 vorzulegen.

Die angebotenen Möbel müssen über einen längeren Zeitraum produziert worden sein und sich in der Praxis
bewährt haben. Außerdem muss eine Nachkaufgarantie gewährleistet sein.

Der Auftraggeber behält sich eine Überprüfung während oder nach der Produktion (auch im Werk des AN) durch sich selbst oder eine unabhängige Materialprüfungsanstalt auf die Einhaltung der in der Leistungsbeschreibung geforderten Materialien und Konstruktionen vor.

Die Abnahme aller Möbelteile des AN erfolgt ausschließlich nur im eingebauten bzw. aufgestellten gereinigten
Zustand.

Der AN garantiert, dass das zur Ausführung gelangte Mobiliar der
DIN-ISO 5970 bzw. der in Vorbereitung befindlichen CEN-NORM entspricht.

Zudem ist durch den AN der Nachweis zu führen, dass das Mobiliar den Richtlinien des GUV bzw. der LGA entspricht. TÜV-Prüfzeugnisse sind zugelassen.

## 9. Anforderungen an Ausführung lose Möblierung
9.  Anforderungen an Ausführung lose Möblierung

Nachfolgend beschriebenes Material muss entsprechend dem Bürosystem zur Verfügung stehen.
Die Eigenschaften werden in den jeweiligen LV-Positionen präzisiert.
Eine Kalkulation und Lieferung mit den aufgezeigten Alternativen ist unter der Voraussetzung, dass
die gesamte Produktpalette aus diesem Material hergestellt wird möglich, jedoch ist diese Ausführung
als Normabweichung von der Ausschreibung anzugeben.

9.1 Gesundheitsdrehstuhl
Gesundheitsdrehstuhl mit hohem, ergonomisch geformten Vollpolsterrücken

9.1.1 Abmessungen:
• 1200 x 690 x 605 mm (HxBxT)
• Gewicht 20,9 kg
• Sitzbreite 455 mm
• Sitztiefe 475 mm
• Rückenbreite 440 mm

9.1.2 Ausstattung
• multifunktionale Synchron-Mechanik mit individuell einstellbarem Gegendruck von 45 bis 120 kg (arretierbar)
• stufenlose Körpergewichtseinstellung per Drehrad seitlich im Sitzen einstellbar
• Schiebesitz (Sitztiefenverlängerung um 75 mm) und 2-stufiger Sitzneigeverstellung
• Aluminium Fußkreuz poliert
• Raster höhenverstellbare ergonomische Polsterrückenlehne (57 cm)
• Sitzpolster werkzeuglos auswechselbar
• Sitz- und Rückenbezug schwarz
• stufenlose Sitzhöhenverstellung per Sicherheitsgaslift 47 - 60 cm
• gebremste 60 mm Sicherheitsdoppelrollen für Teppich- und Parkettböden geeignet
• belastbar bis 120 kg
• mechanische Sitztiefenfederung
• GS geprüft

9.1.3 Optionen
• tiefenverstellbare Lordosenstütze
• höher gepolsterter Ergositz
• Aluminium Fußkreuz schwarz
• höhenverstellbarer Fußring verchromt
• Sitzhöhe 59-78 cm MH
• Sitzhöhe 63-89 cm HH mit Gleitern z.B. als Counterstuhl oder Arbeitsdrehstuhl
• 3-D Armlehnen (höhen-breiten-tiefenverstellbar mit drehbarer weicher Armauflage)
• auch als Freischwinger lieferbar

## BA1_130 Lose Möblierung Los 2
Datum: 20.01.2026

### 01 BAUABSCHNITT 01 + 02 - ALLE BAUTEILE

*Hinweis: Prämisse:*
Nachfolgende Anforderungen des Bauherrn sind zwingend
zu beachten und die entsprechenden Prozentsätze der
Rabatte auf den Listenpreis einzutragen.

Die angebotenen Rabattsätze für die Folgejahre bilden
ein Bewertungskriterium bei der Vergabe
der Leistungen durch den Auftraggeber

Bewertungskriterien;

-  Angebotspreis
-  Umweltverträglichkeit
-  Nachhaltigkeit
-  Deutsche Produktion
-  Regionale Produktion / Bieter

„An Preisen werden verschiedene, von uns oft benötigte
Standardmöbel, in einem Preisblatt abgefragt. Die Preise beinhalten die Kosten für Büroplanung, Lieferung (frei Verwendungsstelle), Aufbau, Montage, Übergabe der gereinigten und sofort nutzbaren Möbel sowie Mitnahme des Verpackungsmaterials.

Die dort anzugebenden Preise entsprechen einem festen, ebenfalls mit anzugebenden, Rabattsatz auf die Listenverkaufspreise des Herstellers. Dieser anzugebende Rabattsatz gilt für die komplette Möbelfamilie /-linie aus denen die angebotenen Möbel stammen.
Bei Auftragserteilung an den Bieter sind bei einer Preiserhöhung des Herstellers die genannten Rabattsätze auf die
Listenverkaufspreise maßgeblich. Die Rabattsätze sind über die
komplette Laufzeit der Rahmenvereinbarung (2 + 2 Jahre)
zu garantieren.“

Rabattsatz zum vorliegenden Angebot: ...............................%

#### 01.01 Allgemeines

**01.01.01 Gütenachw./Dokument. Angeb. Erzeugnisse**
Bis spätestens 2 Wochen nach Auftragserteilung hat der
AN dem AG unaufgefordert alle erforderlichen Produktdatenblätter,
Nachweise, Werksbescheinigungen, bauaufsichtliche Zulassungen,
etc. zu den angebotenen Erzeugnissen bzw. den zur Ausführung
gelangenden Materialien und Systemen in geordneter Form zu übergeben.

Eventuelle Änderungen von Materialien sind dem AG
unmittelbar darauf schriftlich mitzuteilen. Die Ausführung der
Änderungen darf jedoch nur nach schriftlicher Zustimmung des AG
erfolgen. Die Unterlagen sind dann entsprechend auszutauschen.

Der AG behält sich vor, nicht LV-konforme Baustoffe zurückzuweisen
bzw. im Falle von Zweifeln an deren Güte entsprechende Gütenachweise
durch eine amtlich anerkannte Prüfstelle oder einer vom AG anerkannten
Prüfstelle auf Kosten des AN zu verlangen.

Mindestens 4 Wochen vor Abnahme ist vom AN abschließend
eine Übereinstimmungserklärung abzugeben,
dass die übergebenen Unterlagen der Dokumentation
den ausgeführten Leistungen entsprechen.
Menge: 1,000 psch

**01.01.02 Bemusterung**
Bemusterungen aller zur Verwendung vorgesehenen Materialien und Bauteile, gem. ZTV Pkt.7, insbesondere:

- Profile, Beschläge
- Material-, Oberflächen-, Farb-und Beschichtungsmuster

vorab als Handmuster min. 50 x 50 cm, Profile 1 m;

Alle Muster verbleiben im Eigentum des AN und sind  nach Aufforderung des AG durch den AN zu beseitigen.
Menge: 1,000 psch

**01.01.03 Bemusterung Bürodrehstuhl**
Büro Drehstuhl mit Bezugsstoff  entsprechend Planung

Abmessungen
Gesamtbreite:  690 mm
Gesamttiefe:  605 mm
Gesamthöhe:  1.210 mm
Belastung:  >/=120 kg

Sitzhöhe:  470 mm - 600 mm
Sitzbreite:  455 mm
Sitztiefe:  475 mm
Rückenbreite:  440 mm

Bezugsstoff:  schwarz
Armlehne:  höhenverstellbar
Fußkreuz:  Aluminium poliert

Leitprodukt:  Zachert GmbH
  Drehsessel Seattle 100
  St. Gr. 3 Twist
  LS Eichstätt WR

nach vorheriger Abstimmung mit AG / Architekt,

Das gewählte Muster wird vom AG nur übernommen, wenn es sich um ein
neuwertiges Produkt handelt
Menge: 1,000 psch

### 02 TITEL: BAUABSCHNITT 01

*Hinweis: Hinweis:*
Ausführung  Bauabschnitt 1:

- Lose Möblierung KGC  Mai 2026
- Lose Möblierung KGA:  Mai 2026
- Lose Möblierung O28:  Mai 2026

#### 02.01 Möblierung Drehstühle

**02.01.01 Bürodrehstuhl**
Büro Drehstuhl entsprechend Planung liefern, montieren, aufstellen
und gereinigt übergeben

Abmessungen
Gesamtbreite:  690 mm
Gesamttiefe:  605 mm
Gesamthöhe:  1.210 mm
Belastung:  >/=120 kg

Sitzhöhe:  470 mm - 600mm
Sitzbreite:  455 mm
Sitztiefe:  475 mm

Einzelbeschreibung Büro - Drehstuhl

Allg. Anforderungen:
 - Belastbarkeit. bis ca. 120 kg nach BS 5459-2,
- Eigengewicht  20,9 kg,
- Modulsystem für ergänzbare Rücken- und Armlehnen,
- Ausstattung mit Synchronmechanik, individuell einstellbar,
- Bezugsstoff:  Stoffgruppe 3 Twist  black Trevira CS

Konstruktion:
 - Gestell:
  + Fünfsterne-Untergestell,
  + Material: Aluminiumdruckguss poliert,
  + mit Doppellaufrollen (Ø 60 mm) nach EN 12529 in schwarz,
  serienmäßig lastabhängig gebremst.
  serienmäßig  geeignet für Linoleum- und Parkettböden

- Sitz:
  + aus Kunststoffschale (Polyamid)
  + Polster aus Polyurethan-Schaum, formgeschäumt,
  FCKW-frei, d > 5 cm, lose aufgelegt, nicht mit dem Sitzträger  verklebt.
  + Bezug: Trevira CS, Farbe schwarz aus 100% Polyester,
  Lichtechtheit: mind. 6,
  Reibechtheit (trocken/nass): mind 4-5,
  Scheuerfestigkeit  mind. 70.000 Touren,
- Sitzhöhe verstellbar (Drehstuhlgasfeder): 47  -  60 cm,
- Sitztiefenverstellung (Gaslift): 47 - 54 cm
- Sitzneigung verstellbar

- Rückenlehne:
  +  Vollpolsterrückenlehne 80 mm verstellbar
  Farbe schwarz,
  +  Rückenlehnenanpressdruck (45 kg - 120 kg)
  +  tiefer gestellte Lordosenstütze SCHUKRA
  durch seitlich angebrachte Drehkurbel

- Armlehnen: 2F,
  + (höhen- / breitenverstellbar und schwenkbare Auflage)
  + Auflagen PU
  + Träger Kunststoff schwarz

Aufstellort:

KOLLEGIENGEBÄUDE A  (KGA)

Erdgeschoss
Raum KGA.002 / Raum KGA.003 / Raum KGA.004 / Raum KGA.005

1. Obergeschoss
Raum KGA.1.02

KOLLEGIENGEBÄUDE C  (KGC)

Erdgeschoss
Raum KGC.002

1. Obergeschoss
Raum KGC102 / Raum KGC103 / Raum KGC109 / Raum KGC110

2. Obergeschoss
Raum KGC206 / Raum KGC207

KOLLEGIENGEBÄUDE O28  (O28a)

Erdgeschoss
Raum O28a.001/ Raum O28a.002 / Raum O28a.003 / Raum O28a.005

Büro Drehstuhl entsprechend Planung liefern, montieren, aufstellen
und gereinigt übergeben
Menge: 33,000 St

### 03 TITEL: BAUABSCHNITT 02

*Hinweis: Hinweis:*
Ausführung  Bauabschnitt 2:

- Lose Möblierung KGD  Februar 2028
- Lose Möblierung KGE:  Mai 2028
- Lose Möblierung KGB  September 2028

#### 03.01 Möblierung Drehstühle

**03.01.01 Bürodrehstuhl**
Büro Drehstuhl entsprechend Planung liefern, montieren, aufstellen
und gereinigt übergeben

Abmessungen
Gesamtbreite:  690 mm
Gesamttiefe:  605 mm
Gesamthöhe:  1.210 mm
Belastung:  >/=120 kg

Sitzhöhe:  470 mm - 600mm
Sitzbreite:  455 mm
Sitztiefe:  475 mm

Einzelbeschreibung Büro - Drehstuhl

Allg. Anforderungen:
 - Belastbarkeit. bis ca. 120 kg nach BS 5459-2,
- Eigengewicht  20,9 kg,
- Modulsystem für ergänzbare Rücken- und Armlehnen,
- Ausstattung mit Synchronmechanik, individuell einstellbar,
- Bezugsstoff:  Stoffgruppe 3 Twist  black Trevira CS

Konstruktion:
 - Gestell:
  + Fünfsterne-Untergestell,
  + Material: Aluminiumdruckguss poliert,
  + mit Doppellaufrollen (Ø 60 mm) nach EN 12529 in schwarz,
  serienmäßig lastabhängig gebremst.
  serienmäßig  geeignet für Linoleum- und Parkettböden

- Sitz:
  + aus Kunststoffschale (Polyamid)
  + Polster aus Polyurethan-Schaum, formgeschäumt,
  FCKW-frei, d > 5 cm, lose aufgelegt, nicht mit dem Sitzträger  verklebt.
  + Bezug: Trevira CS, Farbe schwarz aus 100% Polyester,
  Lichtechtheit: mind. 6,
  Reibechtheit (trocken/nass): mind 4-5,
  Scheuerfestigkeit  mind. 70.000 Touren,
- Sitzhöhe verstellbar (Drehstuhlgasfeder): 47  -  60 cm,
- Sitztiefenverstellung (Gaslift): 47 - 54 cm
- Sitzneigung verstellbar

- Rückenlehne:
  +  Vollpolsterrückenlehne 80 mm verstellbar
  Farbe schwarz,
  +  Rückenlehnenanpressdruck (45 kg - 120 kg)
  +  tiefer gestellte Lordosenstütze SCHUKRA
  durch seitlich angebrachte Drehkurbel

- Armlehnen: 2F,
  + (höhen- / breitenverstellbar und schwenkbare Auflage)
  + Auflagen PU
  + Träger Kunststoff schwarz

Aufstellort:

KOLLEGIENGEBÄUDE B  (KGB)

1. Obergeschoss
Raum KGB 101 /  Raum KGB 101 /  Raum KGB 109 / Raum KGB 111
Raum KGB 112 / Raum KGB 113 /  Raum KGB 114 / Raum KGB 115
Raum KGB 116 / Raum KGB 117 /  Raum KGB 118 / Raum KGB 119
Raum KGB 120 / Raum KGB F11

2. Obergeschoss
Raum KGB 217 /  Raum KGB 218 / Raum KGB 219 /  Raum KGB 220
Raum KGB 221 /  Raum KGB 222 / Raum KGB 223 /  Raum KGB 224
Raum KGB 225

3. Obergeschoss
Raum KGB 301 /  Raum KGB 302 / Raum KGB 303 /  Raum KGB 304
Raum KGB 305 /  Raum KGB 306 / Raum KGB 307 /  Raum KGB 308
Raum KGB 309 /  Raum KGB 310

KOLLEGIENGEBÄUDE E  (KGE)

Erdgeschoss
Raum KGE.001 / Raum KGE.006 / Raum KGE.008

1. Obergeschoss
Raum KGE101 / Raum KGE102 / Raum KGE103 / Raum KGE105
Raum KGE106 / Raum KGE107

2. Obergeschoss
Raum KGE201 / Raum KGE202 / Raum KGE203 / Raum KGE204
Raum KGE205 / Raum KGE207 / Raum KGE208 / Raum KGE209
Raum KGE210 / Raum KGE211 / Raum KGE212 / Raum KGE213
Raum KGE214 / Raum KGE215 / Raum KGE216

Büro Drehstuhl entsprechend Planung liefern, montieren, aufstellen
und gereinigt übergeben
Menge: 149,000 St

### 04 TITEL: SONSTIGES BA 01 + 02 - ALLE BAUTEILE

#### 04.01 Zulagen zu vorbeschriebener Möblierung

**04.01.01 Kopfstütze**
Kopfstütze  für vorbeschriebenen Bürodrehstuhl liefern und in fertiger Leistung montieren:

Abmessungen b/h:  ca. 28 cm x 22 cm
Farbe:  schwarz bzw. nach Bemusterung
Menge: 50,000 St

**04.01.02 Sitzkomfort**
Mehrpreis für höher gepolsterten Ergositz für mehr Sitzkomfort für
beschriebenen Bürodrehstuhl als Zulage
Menge: 1,000 St

**04.01.03 Sitzhöhe 59 cm - 78 cm**
Mehrpreis für höher einzustellende Sitzhöhe 59 cm - 78 cm  für
beschriebenen Bürodrehstuhl als Zulage
Menge: 1,000 St

**04.01.04 Sitzhöhe 63 cm - 89 cm**
Mehrpreis für höher einzustellende Sitzhöhe 63 cm - 89 cm  für
beschriebenen Bürodrehstuhl als Zulage
Menge: 1,000 St

**04.01.05 Kunstlederbezug**
Mehrpreis mit Kunstlederbezug  für beschriebenen Bürodrehstuhl als Zulage
Menge: 1,000 St

**04.01.06 Lederbezug**
Mehrpreis mit Lederbezug  für beschriebenen Bürodrehstuhl als Zulage
Menge: 1,000 St

**04.01.07 Rollen Ø 60 mm weich**
Mehrpreis für Rollen Ø 60 mm weich für beschriebenen Bürodrehstuhl
als Zulage
Menge: 100,000 St

### 05 TITEL: ARBEITEN gegen NACHWEIS

*Hinweis: Hinweis*
Regieleistungen dürfen nur auf Anordnung bzw. in Abstimmung mit der
Bauüberwachung ausgeführt werden.
Auf Regieleistungen ohne Anordung / Abstimmung besteht kein Anspruch auf Vergütung!

#### 05.01 Lohnkosten

*Hinweis: Verrechnungssätze für Löhne*
Die Verrechnungssätze für die nachstehenden Lohn- und
Berufsgruppen sind unaufgegliedert anzubieten.
In ihnen sind enthalten:
- Lohn- und Gehaltskosten,
- Lohn- und Gehaltsnebenkosten,
- Sozialkosten einschließlich Sozialkassenbeiträge,
- Gemeinkostenanteil,
- Gewinn
- Kleingeräte bis zum Netto-Neuwert EUR 3.000,-,
- Fahrtkosten.

Zuschläge zu den Verrechnungssätzen für vom
AG angeordnete oder zu vertretende Nacht-, Sonntags-,
Feiertags- und Mehrarbeit (Überstunden) sind gesondert
nachzuweisen; sie werden in Höhe der tariflichen Vereinbarung vergütet.
Für Nacht-, Sonntags- und Feiertagsarbeit wird als
Zuschlag nur der Beitrag zur gesetzlichen  Unfallversicherung vergütet. Für Mehrarbeit werden zusätzlich
die Sozialkosten vergütet.
Beschäftigt der Bieter bei einer der nachstehenden
Lohn-/Berufsgruppen keine Arbeitskräfte, hat er dies
anzugeben und statt dessen den Einsatz möglichst
gleichwertiger Arbeitskräfte anzubieten.

**05.01.01 Spezialfacharbeiter**
Stundenlohnarbeiten durch Arbeitskräfte
nur auf Anordnung des AG auszuführen.
Menge: 5,000 h

**05.01.02 Stundenlohnarb. Gehobener Facharbeiter/-in**
Stundenlohnarbeiten durch Arbeitskräfte
nur auf Anordnung des AG auszuführen.
Menge: 10,000 h

**05.01.03 Stundenlohnarb. Fachwerker/-in**
Stundenlohnarbeiten durch Arbeitskräfte
nur auf Anordnung des AG auszuführen.
Menge: 15,000 h

**05.01.04 Helfer**
Helfer

Stundenlohnarbeiten durch Arbeitskräfte
nur auf Anordnung des AG auszuführen.
Menge: 15,000 h
